# Instandhaltung Brandschutztüren RTG
Angebotsaufforderung (GAEB 90, DA83)
Währung: EUR
Auftraggeber: Deutscher Bundestag

## Wartungs- und Instandsetzungsarbeiten an
Datum: 20.01.26
EP-Anteile: Material; Lohn

### Bereich 01 Wartungs- und Instandsetzungsarbeiten

#### Abschnitt 01.01 Wartungs- und Inspektionsarbeiten

**01.01.0010 Feuerhemmende/Feuerbeständige Stahl-/Stahlglastür einflügelig**
Stahl-/Stahlglastür einflügelig T 30-1, T 90-1 und
RS-1,

1 mal jährlich,
gemäß Arbeitskarte Nr. 1 über Inspektions- und
Wartungsarbeiten nach Anlage 1.
Menge: 293,000 Stck

**01.01.0020 Feuerhemmende/Feuerbeständige Stahl-/Stahlglastür zweiflügelig**
Stahl-/Stahlglastür zweiflügelig T 30-2, T 90-2 und
RS-2,

1 mal jährlich,
gemäß Arbeitskarte Nr. 2 über Inspektions- und
Wartungsarbeiten nach Anlage 1.
Menge: 133,000 Stck

**01.01.0030 Feststellanlagen**
Feststellanlagen für einflügelige Türen,

1 mal jährlich,
gemäß Arbeitskarte Nr. 3 über Inspektions- und
Wartungsarbeiten nach Anlage 1.
Menge: 49,000 Stck

**01.01.0040 Feststellanlagen**
Feststellanlagen für zweiflügelige Türen,

1 mal jährlich,
gemäß Arbeitskarte Nr. 4 über Inspektions- und
Wartungsarbeiten nach Anlage 1.
Menge: 36,000 Stck

**01.01.0050 Feststellanlagen - Sachkundige Prüfung**
Feststellanlagen im Reichstagsgebäude an Stahl- oder
Stahlglastüren sachkundig prüfen,

12 mal jährlich,
gemäß Arbeitskarte Nr. 5 über Inspektions- und
Wartungsarbeiten nach Anlage 1.

'

....................................................' _
je Stck / Monat
  (Bietereintrag)

Bitte beachten:

Unter "Bietereintrag" ist der monatliche Aufwand je
Anlage auszuweisen.

Der Einheitspreis entspricht dem jährlichen Aufwand pro
Anlage.
(Bietereintrag x 12 = Einheitspreis)

Der Gesamtbetrag = Einheitspreis x Stückzahl
Menge: 83,000 Stck

#### Abschnitt 01.02 Instandsetzungsarbeiten an Stahlglastüren

**Ausführungsbeschreibung 0001 Hinweis für gekennzeichnete Leistungspositionen**
*Ausführungsbeschreibung 1*
Die Systemprofile und Paneelbleche sind vor ihrer
Montage farblich zu behandeln. Dazu sind die Profile
mit einer Nasslackierung zu versehen. Es kommen
folgende Farbtöne zum Einsatz:

 -  RAL 1028, Melonengelb, Register RAL 840-HR
 -  RAL 3003, Rubinrot, Register RAL 840-HR
 -  RAL 6005, Moosgrün, Register RAL 840-HR
 -  RAL 7024, Graphitgrau, Register RAL 840-HR
 -  RAL 7040, Fenstergrau, Register RAL 840-HR
 -  RAL Design 28040405, Blau, Design-System.

Bei allen Farbtönen ist ein Glanzgrad von 15%
auszuführen. Es ist zu beachten, dass bei
Austauschteilen, die mit einer Farbgebung zu versehen
sind, die Übergänge zum Element harmonisch verlaufen.
Der Lackiervorgang muss gegebenenfalls mehrfach
wiederholt werden, bis eine hochwertige Optik erreicht
wird. Sollten Farbabweichungen vorhanden sein, müssen
diese nuanciert werden.

**Ausführungsbeschreibung 0002 Hinweis für gekennzeichnete Leistungspositionen**
*Ausführungsbeschreibung 2*
Aufgrund des hohen Türblattgewichtes von ca. 180 kg bei
einer Türblattgröße von 1100 x 2650 mm einer
einflügeligen Tür muss davon ausgegangen werden, dass
für das Aus- und Einhängen eines Türflügels kurzzeitig
3 Mitarbeiter des AN erforderlich sind.

Mit dem Einheitspreis ist die Demontage des Türflügels
mit der Entfernung der Türanschlagprofile, das
Aufnehmen der bodengleichen Schwelle aus Naturstein,
Edelstahl oder mit Teppichbelag, der Austausch der
defekten Systemkomponenten sowie die Wiedermontage, das
Einlegen der bodengleichen Schwelle inklusive
Versiegelung bei Bodentürschließern, das Einjustieren
und Gangbarmachen des Türflügels abgegolten.
Die Versiegelung der Schwellen erfolgt ausschließlich
mit Natursteinsilikon in der Farbgebung
"Sandsteinbeige" oder "Jasmin" sowie "Jurabeige".

**01.02.0010 Deckschalenprofil 70 mm**
Austausch Aluminium-Deckschalenprofil 70 mm,
System MBB 2000.
Farbton: nach Wahl der Auftraggeberin (AG) -
Bestandsfarben.
Das Profil ist vor Ort auszumessen, sauber auf Gehrung
zu schneiden und am ISO-Block 7/2706 bzw. 7/2707 zu
befestigen.
Der Austausch erfolgt komplett an einer Türseite (vier
Deckschalen Profilbedarf 8,0 m).
Menge: 16,000 m

**01.02.0020 Deckschalenprofil 140 mm**
Austausch Aluminium-Deckschalenprofil 140 mm,
System MBB 2000.
Farbton: nach Wahl der AG - Bestandsfarben.
Das Profil ist vor Ort auszumessen, sauber auf Stoß zu
schneiden und am ISO-Block 7/2706 bzw. 7/2707 zu
befestigen.
Menge: 2,000 m

**01.02.0030 Türanschlagprofil**
Austausch Aluminium-Türanschlagprofil,
System MBB 2000.
Farbton: RAL nach Wahl der AG - Bestandsfarben.
Das Profil ist vor Ort auszumessen, sauber auf Gehrung
zu schneiden und am Rahmenprofil RP 5116 oder am
senkrechten Fassadenpfosten zu befestigen.
Menge: 3,000 m

**01.02.0040 Türanschlagprofil**
jedoch:

mit Demontage des Türflügels.
Menge: 1,000 m

**01.02.0050 Paneelblech**
Lieferung und Austausch eines Paneelbleches,
Güte EN AW-1050-A (Al 99,5), EN 573-3 (DIN 1712),
Farbton: nach Wahl der AG - Bestandsfarben, einseitig.
Das Blech ist 4-fach gekantet und am ISO-Block 7/2706
bzw. 7/2707 unsichtbar verschraubt.

Abmaße: 1300 x 2700 mm
Menge: 1,000 Stck

**01.02.0060 Paneelblech**
jedoch:

Abmaße: 500 x 2700 mm
Menge: 1,000 Stck

**01.02.0070 Verglasungsdichtung 4,0 mm**
Austausch T30-Verglasungsdichtung,
System MBB 2000.
Menge: 10,000 m

**01.02.0080 Verglasungsdichtung 5,5 mm**
Austausch T30-Verglasungsdichtung,
System MBB 2000.
Menge: 10,000 m

**01.02.0090 Anschlagdichtung**
Austausch Anschlagdichtung,
System MBB 2000.
Menge: 10,000 m

**01.02.0100 Brandschutzleiste**
*** EP-Aufgliederung gefordert
Austausch Brandschutzleiste,
"PROMASEAL-PL" PVC schwarz, Abmessung 53 x 2,9 mm.
Vor Ort auf erforderliche Maße schneiden und einsetzen.
Menge: 10,000 m

**01.02.0110 Automatische Türdichtung Stadi RT**
*** EP-Aufgliederung gefordert
Lieferung und Austausch automatische Türabdichtung Typ
Athmer Stadi RT als Sonderausführung für
Brandschutztüren
nach DIN 4102, einseitige Auslösung, automatischer
Höhen- und Niveauausgleich bis 11 mm.
Vor Ort auf erforderliche Länge schneiden und mittels
Schraubverbindung befestigen.

Länge: 1250 mm
Menge: 5,000 Stck

**01.02.0120 Automatische Türdichtung Stadi RT**
*** EP-Aufgliederung gefordert
jedoch:

Länge: 1350 mm
Menge: 5,000 Stck

**01.02.0130 Automatische Türdichtung Schall Ex Jumbo**
*** EP-Aufgliederung gefordert
Lieferung und Austausch automatische Türabdichtung Typ
Athmer Schall-Ex Jumbo II RT als Sonderausführung (neue
Ausführung aus 2008), für Brandschutztüren nach DIN
4102,
für Dichthöhen bis 50 mm, Auslöseweg 13 mm, Auslöser
einklipsbar.
Vor Ort auf erforderliche Länge schneiden und mittels
Schraubverbindung befestigen.

Länge: 1300 mm
Menge: 4,000 Stck

**01.02.0140 Treibriegelvorrüstung**
*** Bedarfsposition mit GB
Zulage zu den Positionen 1.2.110. bis 1.2.130.
Treibriegelvorrüstung passend für alle o 10 mm
Treibriegelstangen
Dornmaß nach Angabe der AG.
Menge: 1,000 Stck

**01.02.0150 Drehlager**
Austausch oberes Drehlager,
System MBB 2000, inklusive Einstell- und
Justierarbeiten.
Menge: 5,000 Stck

**01.02.0160 Bodentürschließer Dormakaba BTS 80 F**
*** EP-Aufgliederung gefordert
Lieferung und Austausch Bodentürschließer Dormakaba
BTS 80 F, für Rauch- und Brandschutztüren, Größe EN 6,
nach EN 1154 A, DIN links / DIN rechts,
Einschließlich Zementkasten, austauschbare verlängerte
Steckachse 50 mm und Deckplatte,
mit einstellbarer Schließgeschwindigkeit,
mit einstellbarem Endschlag und Öffnungsdämfung,
inklusive Aus- und Einbau des Türflügel, Versiegelung,
Einstell- und Justierarbeiten.
Menge: 3,000 Stck

**01.02.0170 Bodentürschließer Dormakaba BTS 80 FLB**
*** EP-Aufgliederung gefordert
Lieferung und Austausch Bodentürschließer Dormakaba
BTS 80 FLB, für Rauch- und Brandschutztüren, Größe EN
6,
nach EN 1154 A, DIN links / DIN rechts,
Freilauffunktion zwischen 0° und 180° Türöffnung,
Schließwirkung (stromlos) ab 180°.
Betriebsspannung: 24 V DC
Leistungsaufnahme: 2,3 W
Einschließlich Zementkasten, austauschbare verlängerte
Steckachse 50 mm und Deckplatte,
mit einstellbarer Schließgeschwindigkeit,
mit einstellbarem Endschlag und Öffnungsdämfung,
Abnahmeprüfung vorgeschrieben
inklusive Aus- und Einbau des Türflügel, Versiegelung,
Einstell- und Justierarbeiten.
Menge: 3,000 Stck

**01.02.0180 Bodentürschließer Dormakaba BTS 80 EMB**
*** EP-Aufgliederung gefordert
Lieferung und Austausch Bodentürschließer Dormakaba
BTS 80 EMB, für Rauch- und Brandschutztüren, Größe EN
6,
nach EN 1154 und ANSI A 156.15 zertifiziert, mit
Kennzeichnung, mit elektrohydraulischer Feststellung
nach
EN 1155 zertifiziert. Mit integriertem Druckausgleich
für konstante, stufenlose, von Temperaturschwankungen
unabhängige Feststellfunktion zwischen 75° und 170°
Türöffnung (Rückfederung ca. 3°).
Mit einstellbarer, hydraulisch voll kontrollierter
Schließgeschwindigkeit, einstellbarem Endschlag und
mechanischer Öffnungsdämpfung, einschließlich
Zementkasten, für DIN-L-, DIN-R- und Pendeltüren
geeignet.
Betriebsspannung: 24 V DC
Leistungsaufnahme: 2,3 W
Abnahmeprüfung vorgeschrieben
Inklusive Aus- und Einbau der Türflügel, Versiegelung,
Einstell- und Justierarbeiten.
Menge: 3,000 Stck

**01.02.0190 Schließfolgeregelung Dormakaba BSR F**
*** EP-Aufgliederung gefordert
Lieferung und Austausch Bodentürschließer Dormakaba
Schließfolgeregelung BSR F, geprüft nach EN 1158,
bestehend aus einer unabhängig arbeitender
Schließfolgeregelung, geprüft nach EN 1158, bestehend
aus einer Gang- und einer Standflügelmechanik, die über
einen Bowdenzug miteinander verbunden sind,
einschließlich Zementkasten, DIN-L und DIN-R
verwendbar.
Inklusive Aus- und Einbau der Türflügel, Versiegelung,
Einstell- und Justierarbeiten.
Menge: 3,000 Stck

**01.02.0200 Rahmentürschließer Dormakaba RTS**
*** EP-Aufgliederung gefordert
Lieferung und Austausch Rahmentürschließer
Dormakaba RTS 85, für Ganzglastüren (65 mm
Drehpunktabstand),
Größe EN 5,
mit progressiver mechanischer Öffnungsdämpfung,
mit einstellbarer Schließgeschwindigkeit und
Schließdämpfung,
90° Feststellung,
inklusive Aus- und Einbau Flügel, Einstell- und
Justierarbeiten.
Menge: 1,000 Stck

**01.02.0210 Bodenlager Dormakaba RTS**
*** EP-Aufgliederung gefordert
Lieferung und Austausch Bodenlager für Dormakaba  RTS
85,
für Sockelprofile Höhe 27 mm, Art.-Nr. 8552
inklusive Aus- und Einbau Flügel, Einstell- und
Justierarbeiten.
Menge: 1,000 Stck

**01.02.0220 Obentürschließer Dormakaba TS 93 B / N**
*** EP-Aufgliederung gefordert
Lieferung und Austausch Obentürschließer
Dormakaba TS 93 B / N, Größe 5-7 nach EN 1154 A
für Rauch- und Feuerschutztüren,
mit Gleitschiene G 93 N, mit verlängertem Hebelauge,
einstellbare Schließkraft und Schließgeschwindigkeit,
Öffnungsdämpfung und Endschlag mit optischer
Größenanzeige,
für die Montage auf Bandseite oder Bandgegenseite nach
Wahl der AG, mit Montageplatte,
Farbton: silberfarbig,
inklusive Einstell- und Justierarbeiten.
Menge: 1,000 Stck

**01.02.0230 Gleitschiene Dormakaba TS 93 GSR**
*** EP-Aufgliederung gefordert
Lieferung und Austausch Dormakaba TS 93 GSR,
Größe EN 5-7, Gleitschiene mit integrierter
Schließfolgeregelung,
Farbton: silberfarbig,
inklusive Einstell- und Justierarbeiten.
Menge: 1,000 Stck

**01.02.0240 Öffnungsbegrenzer**
Austausch Öffnungsbegrenzer,
an Brandschutztüren als Komplettsatz aus dem
System MBB 2000,
Farbton: silberfarbig,
inklusive Einstell- und Justierarbeiten.
Menge: 3,000 Stck

**01.02.0250 Scherenarm des Öffnungsbegrenzers**
Austausch Scherenarm,
an Brandschutztüren als Einzelteil aus dem System MBB
2000,
Farbton: silberfarbig,
inklusive Einstell- und Justierarbeiten.
Menge: 3,000 Stck

**01.02.0260 Gleitstück des Öffnungsbegrenzers**
Austausch Gleitstück,
an Brandschutztüren als Einzelteil aus dem System MBB
2000,
inklusive Einstell- und Justierarbeiten.
Menge: 10,000 Stck

**01.02.0270 Befestigungsschraube des Öffnungsbegrenzers**
Austausch Befestigungsschraube M6 als Drehteil,
an Brandschutztüren als Einzelteil aus dem System MBB
2000,
inklusive Einstell- und Justierarbeiten.
Menge: 10,000 Stck

**01.02.0280 Gleitschiene Dormakaba ITS 96**
*** EP-Aufgliederung gefordert
Lieferung und Austausch Gleitschiene Dormakaba ITS 96,
für Rauch- und Feuerschutztüren, Größe EN 3-6,
Farbton: silberfarbig,
inklusive Einstell- und Justierarbeiten.
Menge: 2,000 Stck

**01.02.0290 Öffnungsbegrenzung Dormakaba**
*** EP-Aufgliederung gefordert
Lieferung und Austausch Öffnungsbegrenzung für
Gleitschiene
Dormakaba TS 93 N,
inklusive Einstell- und Justierarbeiten.
Menge: 30,000 Stck

**01.02.0300 Steckachse für Bodentürschließer Dormakaba**
*** EP-Aufgliederung gefordert
Lieferung und Austausch Steckachse 3° versetzt für
Bodentürschließer Dormakaba BTS in den Längen von
25 mm / 30 mm / 35 mm inklusive beschliffener Aufnahme.
Menge: 10,000 Stck

**01.02.0310 Steckachse für Bodentürschließer Dormakaba**
*** EP-Aufgliederung gefordert
Lieferung und Austausch Steckachse 3° versetzt für
Bodentürschließer Dormakaba BTS mit
Schließfolgeregelung Dormakaba BSR in den Längen von 25
mm / 30 mm / 35 mm inklusive beschliffener Aufnahme.
Menge: 20,000 Stck

**01.02.0320 Integrierter Türschließer GEZE BOXER**
*** EP-Aufgliederung gefordert
Lieferung und Austausch integrierter Türschließer GEZE
BOXER
Größe EN 3-6 Schließkraft, Schließgeschwindigkeit,
Endschlag und hydraulische Öffnungsdämpfung im
eingebauten Zustand einstellbar, inklusive Einstell-
und Justierarbeiten.
Menge: 2,000 Stck

**01.02.0330 Gleitschiene GEZE BOXER**
*** EP-Aufgliederung gefordert
Lieferung und Austausch Gleitschiene GEZE BOXER
Gleitschiene mit Hebel für GEZE Boxer 3-6 Schließer
Farbton: silberfarbig
inklusive Einstell- und Justierarbeiten.
Menge: 1,000 Stck

**01.02.0340 Gleitschiene GEZE E-ISM BOXER**
*** EP-Aufgliederung gefordert
Lieferung und Austausch GEZE E-ISM-GLEITSCHIENE BOXER
24 V DC
Gleitschiene mit integrierter Schließfolgeregelung,
beidseitiger elektrischer Feststellung und Hebeln,
Feststellposition überfahrbar
Farbton: silberfarbig
inklusive Einstell- und Justierarbeiten.
Menge: 1,000 Stck

**01.02.0350 Rohrrahmen Paniktschloss Dormakaba SVP**
*** EP-Aufgliederung gefordert
*** Bezugsbeschreibung
Lieferung und Austausch selbstverriegelndes
Antipanik-Schaltschloss Dormakaba SVP 4719,
ohne Zylinder in Stahlglastür montieren,
inklusive Einstell- und Justierarbeiten.
Menge: 1,000 Stck

**01.02.0360 Rohrrahmen Schaltschloss Dormakaba SVP**
*** EP-Aufgliederung gefordert
*** wie Position 01.02.0350
jedoch,

selbstverriegelndes Antipanik-Schaltschloss DORMA SVP
4739.
Menge: 1,000 Stck

**01.02.0370 Schnappriegelschloss BKS 1795**
*** EP-Aufgliederung gefordert
Lieferung und Austausch Schnappriegelschloss BKS 1795,
in Stahlglastür montieren.
Menge: 2,000 Stck

**01.02.0380 Rohrrahmenschloss BKS 1828**
*** EP-Aufgliederung gefordert
Lieferung und Austausch Rohrrahmenschloss BKS 1828,
Edelstahlstulp, Anschlagrichtung der Tür nach Wahl der
AG,
ohne Zylinder in Stahlglastür montieren.

Dornmaß: 45 mm
Entfernung: 92 mm
Menge: 2,000 Stck

**01.02.0390 Rohrrahmen-Panikschloss BKS 1830**
*** EP-Aufgliederung gefordert
Lieferung und Austausch Rohrrahmen-Panikschloss BKS
1830,
Edelstahlstulp, Anschlagrichtung der Tür nach Wahl der
AG,
ohne Zylinder in Stahlglastür montieren.

Panikfunktion "B"
Dornmaß: 45 mm
Entfernung: 92 mm
Menge: 2,000 Stck

**01.02.0400 Rohrrahmen-Panikschloss BKS 1831**
*** EP-Aufgliederung gefordert
Lieferung und Austausch Rohrrahmen-Panikschloss BKS
1831,
Edelstahlstulp, Anschlagrichtung der Tür nach Wahl der
AG,
ohne Zylinder in Stahlglastür montieren.

Panikfunktion "B"
Dornmaß: 45 mm
Entfernung: 92 mm
Menge: 1,000 Stck

**01.02.0410 Rohrrahmen-Panikschloss BKS 1836**
*** EP-Aufgliederung gefordert
Lieferung und Austausch Rohrrahmen-Panikschloss BKS
1836,
Edelstahlstulp,
ohne Zylinder in Stahlglastür montieren.

Wechselfunktion "E"
Dornmaß: 45 mm
Entfernung: 92 mm
Menge: 2,000 Stck

**01.02.0420 Rohrrahmenschloss BKS 1839**
*** EP-Aufgliederung gefordert
Lieferung und Austausch Rohrrahmenschloss BKS 1840,
Edelstahlstulp, Anschlagrichtung der Tür nach Wahl der
AG,
ohne Zylinder in Stahlglastür montieren.

Dornmaß: 45 mm
Entfernung: 92 mm
Menge: 2,000 Stck

**01.02.0430 Treibriegelschloss BKS 1890**
*** EP-Aufgliederung gefordert
Lieferung und Austausch Treibriegelschloss BKS 1890,
Stulp für Falztüren, Stahl verzinkt,
in Stahglastür montieren.

Dornmaß: 45 mm
Menge: 1,000 Stck

**01.02.0440 Falztreibriegelschloss BKS 1899**
*** EP-Aufgliederung gefordert
Lieferung und Austausch Falztreibriegelschloss BKS
1899,
Stulp für Falztüren, abgerundet, Stahl verzinkt,
in Stahglastür montieren.

Dornmaß: 40 mm
Menge: 2,000 Stck

**01.02.0450 Schaltschloß BKS 1895**
*** EP-Aufgliederung gefordert
Lieferung und Austausch Schaltschloss BKS 1895,
Stulp für Falztüren, abgerundet, Stahl verzinkt.

Dornmaß: 30 mm
Menge: 2,000 Stck

**01.02.0460 Treibriegelstange BKS 9006**
*** EP-Aufgliederung gefordert
*** Bezugsbeschreibung
Lieferung und Austausch Treibriegelstange BKS 9006,
Rohr mit Gleitstopfen und M6 Gewindezapfen

Stangenlänge: 1900 mm
Menge: 2,000 Stck

**01.02.0470 Treibriegelstange BKS 9006**
*** wie Position 01.02.0460
jedoch:

Mehraufwand als Zulage aufgrund geringer Deckenhöhen
Türflügel muss ausgebaut werden.
(Türhöhe = Deckenhöhe).
Menge: 2,000 Stck

**01.02.0480 Stangenführung Treibriegelstange**
Lieferung und Austausch Stangenführung
Treibriegelstange, zur Führung und Stabilisierung der
oberen Treibriegelstange im Profil.

Befestigungsstulp Edelstahl
Führungselement Kunststoff
Menge: 2,000 Stck

**01.02.0490 Schnappriegel BKS 1796**
Lieferung und Austausch Schnappriegel BKS 1796.
Menge: 2,000 Stck

**01.02.0500 Mitnehmerklappe BKS 8642**
*** EP-Aufgliederung gefordert
Lieferung und Austausch Mitnehmerklappe BKS 8642,
Ausführung "B", für Türflügelbreiten von 801 mm - 1300
mm.

Farbton: silberfarbig
Menge: 1,000 Stck

**01.02.0510 Schließblech**
Austausch Schließblech,
System MBB 2000, für Rohrrahmenschlösser BKS 1828,
1830, 1836 und 1840, eckige Form, DIN-Richtung nach
Wahl der AG,
Schließblech montieren mit Schließprobe.
Das Material wird zur Verfügung gestellt.
Menge: 5,000 Stck

**01.02.0520 Spaltstifte**
Lieferung und Austausch Spaltstift,
Fusital X0100/9, Stiftlänge 140 mm.
Menge: 5,000 Stck

**01.02.0530 Spaltstifte geteilt**
Lieferung und Austausch Spaltstifte geteilt,
Fusital X5556/9, Stiftlänge: 60 mm.sdfdfdffdfd
Menge: 5,000 Stck

**01.02.0540 Rollenwechselstift**
Lieferung und Austausch Rollenwechselstift,
Fusital X0110/9, Stiftlänge 140 mm.
Menge: 5,000 Stck

**01.02.0550 Bürstendichtung**
Lieferung und Austausch Bürstendichtung,
Bürstendichtung mit verzinkter Stahlblechfassung,
abgewinkelt,
Blechstärke ca. 0,7 mm, Blechschenkelmaße ca. 7,0 mm x
24,0 mm,
Bürstenlänge 40,0 mm, Bürstenfarbe schwarz.
Menge: 5,000 Stck

**01.02.0560 Rauchmeldezentrale Dormakaba**
*** EP-Aufgliederung gefordert
Lieferung und Austausch von:

Dormakaba Rauchmeldezentrale RMZ im Contour Design,
mit integriertem Netzteil und optischem Rauchmelder,
zur Ansteuerung von Dormakaba Feststellvorrichtungen,
Farbton: RAL 9006
Fachgerechte Verlegung einer
230V-Stromversorgungsleitung von der bauseitigen
Stromversorgung innerhalb einer Fassade aus dem System
MBB 2000 über eine Strecke von bis zu 12_m.
Fachgerechte Verlegung einer 24
V-Stromversorgungsleitung von der Dormakaba
Rauchmeldezentrale iinnerhalb der Fassade MBB 2000 über
eine Strecke von bis zu 6_m zum Deckenrauchmelder
Inklusive Funktionskontrolle, Abnahmeprüfung, Einstell-
und Justierarbeiten.
Menge: 1,000 Stck

**01.02.0570 Rauchmelder Dormakaba**
*** EP-Aufgliederung gefordert
Lieferung und Austausch von:

Dormakaba Deckenrauchmelder RM-N, 24 V DC,
an allen Dormakaba Feststellanlagen verwendbar.
Die Stromversorgung erfolgt über die Position 1.2.560
Farbton: RAL 9006,
Inklusive Funktionskontrolle, Abnahmeprüfung, Einstell-
und Justierarbeiten.
Menge: 2,000 Stck

**01.02.0580 Optischer Rauchschalter HEKATRON**
*** EP-Aufgliederung gefordert
Lieferung und Austausch von:

Optischer Rauchschalter HEKATRON ORS 142
Inklusive Funktionskontrolle, Einstell- und
Justierarbeiten.
Menge: 2,000 Stck

**01.02.0590 Installation zusätzlicher Rauchschalter**
Lieferung und Installation:

Zusätzlicher optischer Rauschalter
HEKATRON ORS 142 und Montagesockel 143 A,
Installation gemäß Vorschriften und Anforderungen des
Systemherstellers bezüglich Befestigung, Leitungsart,
Kabel- und Drahtdurchmesser inklusive
Funktionskontrolle, Abnahmeprüfung, Einstell- und
Justierarbeiten.
Menge: 2,000 Stck

**01.02.0600 Adaptionsplatte für Deckenrauchmelder**
*** Bedarfsposition mit GB
Adaptionsplatte für Deckenrauchmelder Dormakaba

Maße zirka: 360 mm x 60 mm x 5 mm
Die Platte erhält vier Befestigungsbohrungen für die
Montage in einem Deckensystem, eine Bohrung Durchmesser
30 mm für die Stromversorgung sowie 4 Stück Bohrungen
zur Aufnahme der Position 1.2.570
Farbe: RAL 9006
Menge: 2,000 Stck

**01.02.0610 Futterplatte zur Drückerbefestigung**
*** EP-Aufgliederung gefordert
Fertigung und Montage einer Futterplatte aus Stahl
(gemäß Anlage 4) zur nachhaltigen Befestigung der
Drückergarnituren.
Die Montage erfolgt nach Angaben des Systemherstellers.
Menge: 20,000 Stck

#### Abschnitt 01.03 Instandsetzungsarbeiten an Stahltüren

**01.03.0010 Obentürschließer GEZE TS 5000**
*** EP-Aufgliederung gefordert
Lieferung und Austausch Obentürschließer GEZE TS 5000,
nach EN 1154 A, Größe 2-6, für Brandschutztüren
mit Gleitschiene, vorn einstellbarer Schließkraft,
Schließgeschwindigkeit, Öffnungsdämpfung und Endschlag,
Farbton: silberfarbig
inklusive Einstell- und Justierarbeiten.
Menge: 2,000 Stck

**01.03.0020 Gleitschiene GEZE TS 5000 R**
*** EP-Aufgliederung gefordert
Lieferung und Austausch Gleitschiene GEZE R 230V AC
für Feuer- und Rauchschutztüren, mit Gleitschiene in
30 mm Bauhöhe, mit in der Gleitschiene integrierter
elektromechanischer Feststellung stufenlos von 80° bis
130° auf exakten Punkt einstellbar nach EN 1155,
Feststellposition überfahrbar, mögliche Abfrage der
Offenhaltung des Türflügels, Schließwirkung ab 180°
Öffnungswinkel, integrierte Rauchschalterzentrale mit
Alarmschwellennachführung, Verschmutzungsanzeige und
Prüftaste, nur Gleitschiene ohne Türschließer
Farbton: silberfarbig
inklusive Einstell- und Justierarbeiten.
Menge: 2,000 Stck

**01.03.0030 Gleitschiene GEZE R-ISM**
*** EP-Aufgliederung gefordert
Lieferung und Austausch Gleitschiene GEZE E-ISM
an Feuer- und Rauchschutztüren, nach EN 1158, Größe 2-6
mit durchgehender Gleitschiene, 30 mm Bauhöhe, mit
integrierter mechanischer Schließfolgeregelung, mit
elektromechanischer Feststellung, stufenlos von 80° bis
130° auf exakten Punkt einstellbar nach EN 1155,
variable Feststellkraft, Feststellposition überfahrbar,
mögliche Abfrage der Offenhaltung des Türflügels,
Vandalismusschutz gegen mutwillige Fehlbedienung der
Schließfolgeregelung, integrierte Rauchschalterzentrale
mit Alarmschwellennachführung, nur Gleitschiene ohne
Türschließer
Eingangsspannung 230 V AC
Farbton: silberfarbig
inklusive Einstell- und Justierarbeiten.
Menge: 2,000 Stck

**01.03.0040 Gleitschiene GEZE ISM**
*** EP-Aufgliederung gefordert
Lieferung und Austausch Gleitschiene GEZE ISM Gr. 2-6
an Feuer- und Rauchschutztüren, Größe 2 - 6, nach EN
1154 A, mit integrierter mechanischer
Schließfolgeregelung nach EN 1158, Vandalismusschutz
gegen mutwillige Fehlbedienung der
Schließfolgeregelung, nur Gleitschiene ohne
Türschließer
Farbton: silberfarbig
inklusive Einstell- und Justierarbeiten.
Menge: 2,000 Stck

**01.03.0050 Gleitschiene GEZE E-ISM/G**
*** EP-Aufgliederung gefordert
Lieferung und Austausch Gleitschiene GEZE E-ISM/G
an Feuer- und Rauchschutztüren, nach EN 1158, Größe 2-6
mit durchgehender Gleitschiene, 30 mm Bauhöhe, mit
integrierter mechanischer Schließfolgeregelung, mit
elektromechanischer Feststellung am Gangflügel
stufenlos von 80° bis 130° auf exakten Punkt
einstellbar, nach EN 1155, variable Feststellkraft,
Feststellposition überfahrbar, mögliche Abfrage der
Offenhaltung des Türflügels, Vandalismusschutz gegen
mutwillige Fehlbedienung der Schließfolgeregelung, nur
Gleitschiene ohne Türschließer
Betriebsspannung 24 V DC
Farbton: silberfarbig
inklusive Einstell- und Justierarbeiten.
Menge: 2,000 Stck

**01.03.0060 Gleitschiene GEZE R-ISM/G**
*** EP-Aufgliederung gefordert
Lieferung und Austausch Gleitschiene GEZE E R-ISM/G
an Feuer- und Rauchschutztüren, nach EN 1158, Größe 2-6
mit durchgehender Gleitschiene, 30 mm Bauhöhe, mit
integrierter mechanischer Schließfolgeregelung, mit
elektromechanischer Feststellung am Gangflügel,
stufenlos von 80° bis 130° auf exakten Punkt
einstellbar nach EN 1155,
variable Feststellkraft, Feststellposition überfahrbar,
mögliche Abfrage der Offenhaltung des Türflügels,
Vandalismusschutz gegen mutwillige Fehlbedienung der
Schließfolgeregelung, integrierte Rauchschalterzentrale
mit Alarmschwellennachführung, Verschmutzungsanzeige
und Prüftaste, nur Gleitschiene ohne Türschließer
Betriebsspannung 230 V AC
Farbton: silberfarbig
inklusive Einstell- und Justierarbeiten.
Menge: 2,000 Stck

**01.03.0070 Gleitschiene GEZE T-Stop**
*** EP-Aufgliederung gefordert
Lieferung und Einbau GEZE Gleitschiene T-Stop,
mit integrierter Öffnungsbegrenzung,
Farbton: silberfarbig
inklusive Einstell- und Justierarbeiten.
Menge: 5,000 Stck

**01.03.0080 Öffnungsbegrenzer GEZE**
*** EP-Aufgliederung gefordert
Lieferung und Austausch GEZE Öffnungsbegrenzer,
inklusive Einstell- und Justierarbeiten.
Menge: 20,000 Stck

**01.03.0090 Rauchschaltzentrale GEZE RSZ 7**
*** EP-Aufgliederung gefordert
Lieferung und Austausch Rauchschaltzentrale GEZE RSZ 7
zur Ansteuerung von Feststellanlagen,
Farbton: silberfarbig
inklusive Einstell- und justierarbeiten.
Menge: 2,000 Stck

**01.03.0100 Automatische Türdichtung Athmer RST**
*** EP-Aufgliederung gefordert
Lieferung und Austausch automatische Türabdichtung Typ
Athmer RST für System Schröders,
automatischer Höhen- und Niveauausgleich bis 11 mm,
vor Ort auf erforderliche Länge schneiden und mittels
Schraubverbindung befestigen,
inklusive Einstell- und Justierarbeiten.

Länge: 1250 mm
Menge: 5,000 Stck

**01.03.0110 Automatische Türdichtung Athmer RST**
*** EP-Aufgliederung gefordert
*** Bedarfsposition mit GB
*** wie Position 01.03.0100
Zulage zu Pos. 1.3.110.
Treibriegelvorrüstung passend für alle o 10 mm
Treibriegelstangen
Dornmaß nach Angabe der AG.
Menge: 5,000 Stck

**01.03.0120 Einsteckschloss Panik WSS**
*** EP-Aufgliederung gefordert
Lieferung und Austausch WSS-Panik-Einsteckschloss,
für feuerhemmende Stahltüren, Art.-Nr.: 1 Z 1001.1
mit geteilter 9 mm 4-Kant-Nuss, Stulp abgerundet,
Panikfunktion C.

Dornmaß: 65 mm
Entfernung: 92 mm
Stulpmaß: 235 mm x 24 mm

Zubehör für das System Schröders Normtürenprogramm.
Menge: 2,000 Stck

**01.03.0130 Gegenkasten Panik WSS**
*** EP-Aufgliederung gefordert
Lieferung und Austausch WSS-Panik-Gegenkasten,
für den Standflügel an zweiflügeligen Türen, Art.-Nr.:
1 Z 1002
nach oben verriegelnd.

Dornmaß: 65 mm
Stulpmaß: 235 mm x 24 mm

Zubehör für das System Schröders Normtürenprogramm.
Menge: 2,000 Stck

**01.03.0140 Schnappriegel WSS**
*** EP-Aufgliederung gefordert
Lieferung und Austausch WSS-Schnappriegel,
Stahl verzinkt, Art.-Nr.: 1 Z 1003.

Zubehör für das System Schröders Normtürenprogramm.
Menge: 2,000 Stck

**01.03.0150 Treibriegelstange WSS**
*** EP-Aufgliederung gefordert
Lieferung und Austausch WSS-Treibriegelstange,
Stahl verzinkt mit lose beigefügten KS-Stopfen,
Art.-Nr.: 01.826.1500.010

Länge: 1500 mm
Menge: 2,000 Stck

**01.03.0160 Mitnehmerklappe DORMA MK 396**
*** EP-Aufgliederung gefordert
Lieferung und Austausch Mitnehmerklappe DORMA MK 396.

Farbton: silberfarbig
Menge: 1,000 Stck

**01.03.0170 Einsteckschloss Panik BKS 2320**
Lieferung und Austausch Panikschloss BKS B-2320,
für feuerhemmende einflügelige Stahltüren
mit geteilter 9 mm 4-Kant-Nuss, Stulp abgerundet,
Panikfunktion "B"

Dornmaß: 65 mm
Entfernung: 92 mm
Stulpmaß: 235 mm x 24 mm
Menge: 2,000 Stck

**01.03.0180 Einsteckschloss Panik BKS 2321**
*** EP-Aufgliederung gefordert
Lieferung und Austausch Panikschloss BKS B-2321,
für feuerhemmende zweiflügelige Stahltüren
mit geteilter 9 mm 4-Kant-Nuss, Stulp abgerundet,
Panikfunktion "B"

Dornmaß: 65 mm
Entfernung: 92 mm
Stulpmaß: 235 mm x 24 mm
Menge: 1,000 Stck

**01.03.0190 Treibriegelschloss BKS 2390**
*** EP-Aufgliederung gefordert
Lieferung und Austausch Treibriegelschloss BKS 2390,
in feuerhemmende Stahltür montieren.

Dornmaß: 65 mm
Menge: 1,000 Stck

**01.03.0200 Panik-Einsteckschloss BKS 2324, Funktion D**
Lieferung und Austausch:

Panik-Einsteckschloss 2324, Panikfunktion D
Geprüft nach EN 12209 (Feuerschutztüren), EN 179
(Notausgänge), EN 1125 (Paniktüren)
DIN links / DIN rechts, umstellbar
Panikseite: Einstellbar (einwärts / auswärts)
Stulp: Edelstahl, rund oder flach, z._B.
24_x_235_x_3_mm
Adaptierbare Obenverriegelung
Dornmaß: 65_mm
Entfernung: 72_mm
Drückernuss: 9_mm Vierkant, zweiteilig
Riegel: 1-tourig, Riegelausschluss 20_
Profilzylinder: Vorgerichtet für PZ-Lochung
Menge: 3,000 Stck

**01.03.0210 Panik-Einsteckschloss BKS 2325, Funktion D**
Lieferung und Austausch:

Mechanisches Panikschloss für zweiflügelige Türen
Geprüft nach EN 12209 (Feuerschutztüren), EN 179
(Notausgänge), EN 1125 (Paniktüren)
Panikfunktion: D1 (Durchgangsfunktion mit geteilter
Nuss, für Standflügel)
DIN links / DIN rechts, umstellbar
Panikseite: Umstellbar (einwärts / auswärts)
Stulp: Edelstahl, rund oder flach, z._B. 20_x_235_mm
oder 24_x_235_mm
Dornmaß: 65_mm
Entfernung: 72_mm
Drückernuss: 9_mm, geteilt
Riegel: 1-tourig, Riegelausschluss 20_mm
Falle: Umlegbar, aus Stahl
Profilzylinder: Vorgerichtet für PZ-Lochung
Menge: 3,000 Stck

**01.03.0220 Panik-Einstegschloss BKS 2326, Funktion E**
Lieferung und Austausch:

Panik-Einsteckschloss 2326, Panikfunktion E
Geprüft nach EN 12209 (Feuerschutztüren), EN 179
(Notausgänge), EN 1125 (Paniktüren)
DIN links / DIN rechts, umstellbar
Panikseite: Einstellbar (einwärts / auswärts)
Stulp: Edelstahl, rund oder flach, z._B.
24_x_235_x_3_mm
Adaptierbare Obenverriegelung
Dornmaß: 65_mm
Entfernung: 72_mm
Drückernuss: 9_mm Vierkant, zweiteilig
Riegel: 1-tourig, Riegelausschluss 20_
Profilzylinder: Vorgerichtet für PZ-Lochung
Menge: 3,000 Stck

**01.03.0230 Panik-Einstegschloss BKS 2327, Funktion E**
Lieferung und Austausch:

Mechanisches Panikschloss für zweiflügelige Türen
Geprüft nach EN 12209 (Feuerschutztüren), EN 179
(Notausgänge), EN 1125 (Paniktüren)
Panikfunktion: D1 (Durchgangsfunktion mit geteilter
Nuss, für Standflügel)
DIN links / DIN rechts, umstellbar
Panikseite: Umstellbar (einwärts / auswärts)
Stulp: Edelstahl, rund oder flach, z._B. 20_x_235_mm
oder 24_x_235_mm
Dornmaß: 65_mm
Entfernung: 72_mm
Drückernuss: 9_mm, geteilt
Riegel: 1-tourig, Riegelausschluss 20_mm
Falle: Umlegbar, aus Stahl
Profilzylinder: Vorgerichtet für PZ-Lochung
Menge: 3,000 Stck

**01.03.0240 Einsteckschloss BKS 1206**
Lieferung und Austausch:

Einsteckschloss 1206, Normalfunktion mit Wechsel E
Geprüft nach EN 12209 (Feuerschutztüren), EN 179
(Notausgänge), EN 1125 (Paniktüren)
DIN links / DIN rechts, umstellbar
Panikseite: Einstellbar (einwärts/auswärts)
Stulp: Edelstahl, rund oder flach, z._B.
24_x_235_x_3_mm
Dornmaß: 65_mm
Entfernung: 72_mm
Drückernuss: 9_mm Vierkant, zweiteilig
Riegel: 2-tourig, Riegelausschluss 21_
Profilzylinder: Vorgerichtet für PZ-Lochung
Menge: 3,000 Stck

**01.03.0250 Wechselstulp BKS Wechsel-/Austauschstulp 320mm**
Lieferung und Austausch:

Für BKS-Fluchttürschlösser
Material: Edelstahl
Abmessungen: 320_x_24_x_3_mm
Stulpausführung: Flach, eckig
Oberfläche: Gebürstet oder matt (je nach Ausführung)
Befestigung: Mit Schraublöchern gemäß BKS-Systembohrung
Menge: 3,000 Stck

**01.03.0260 Spaltstifte**
Lieferung und Austausch Spaltstifte für
Riegelschlösser,
verzinkt
Querschnitt: 9 mm
Stiftlänge: 130 mm.
Menge: 5,000 Stck

**01.03.0270 Spaltstifte geteilt**
Lieferung und Austausch Spaltstifte geteilt für
Panikschlösser,
verzinkt
Querschnitt: 9 mm
Stiftlänge LI/LA: 60/60 mm.
Menge: 5,000 Stck

**01.03.0280 Türdrücker OGRO Premium 8155**
*** EP-Aufgliederung gefordert
Lieferung und Austausch Drückergarnitur OGRO Premium
8155
V FS ER, matt gebürstet.
Menge: 5,000 Stck

**01.03.0290 Knopfdrücker OGRO Premium 3548**
*** EP-Aufgliederung gefordert
Lieferung und Austausch Knopfdrücker OGRO Premium 3548
VO FS ER, matt gebürstet.
Menge: 2,000 Stck

**01.03.0300 Schlüsselrosette OGRO Premium 6612**
*** EP-Aufgliederung gefordert
Lieferung und Austausch Schlüsselrosette OGRO Premium
6612.
Menge: 10,000 Stck

**01.03.0310 Brandschutzleiste**
*** Bezugsbeschreibung
Aufmaß, Lieferung und Einbau von Thelesol
Brandschutzleisten
für T 30-Türen, vulkanisiert,

Länge: bis 2000 mm
Menge: 1,000 Stck

**01.03.0320 Brandschutzleiste**
*** wie Position 01.03.0310
jedoch:

Länge: bis 1000 mm
Menge: 2,000 Stck

**01.03.0330 Brandschutzleiste**
*** wie Position 01.03.0310
jedoch:

Länge: bis 500 mm
Menge: 2,000 Stck

**01.03.0340 Zargendichtung GZN**
*** EP-Aufgliederung gefordert
Lieferung und Austausch Zargendichtung GZN für Rauch-
und Brandschutztüren des System Schröders.
Menge: 100,000 lfm

**01.03.0350 Bodentürstopper**
Lieferung und Montage Bodentürpuffer, Edelstahl,
mit Unterplatte schwarz, Gesamthöhe = 30 mm
Erzeugnis: FSB 38 3884 00 oder gleichwertig.

angebotenes Fabrikat:

'

....................................................'
  (Bietereintrag)
Menge: 2,000 Stck

#### Abschnitt 01.04 Instandsetzungsarbeiten an Brandschutztüren

**01.04.0010 Stahltür T-30 einflügelig**
*** EP-Aufgliederung gefordert
Aufmaß, Lieferung und Austausch einer Stahltür
Rohbaurichtmaß (B x H) 1100 mm x 2100 mm einflügelig T
30-1-RS-FSA, mit Rauchschutz.
Fabrikat: System Schröders TSN-1, Zul.-Nr. Z-6.20-1909,
Türblatt glatt und doppelwandig, Bodendichtung,
2-teilige KO-Türbänder mit Kugellager-Zwischenringen,
Panik-Einsteckschloss nach DIN EN 179, vorgerichtetfür
Profilzylinder, Drückergarnitur aus Edelstahl,
Sicherungs-zapfen, Farbton RAL 7040 einschließlich
Eckzarge mit Ergänzungszarge und Schattennutausbildung
bündig eingeklemmte Brandschutzleisten. Die Zarge muss
vollständig
hinterworfen und Fehlstellen angeputzt werden.

Die vorhandene Tür ist fachgerecht zu entsorgen.
Menge: 1,000 Stck

**01.04.0020 Stahltür T-30 zweiflügelig**
*** EP-Aufgliederung gefordert
Aufmaß, Lieferung und Austausch einer Stahltür
Rohbaurichtmaß (B x H) 2100 mm x 2100 mm zweiflügelig
T 30-2-RS-FSA,
mit Rauchschutz und Einbruchschutz RC-2,
Fabrikat: System Schröders TSN-2, Zul.-Nr. Z-6.20-1909,
Türblatt glatt und doppelwandig, Bodendichtung,
Standflügel mit innenliegendem Schnappriegel, 2-teilige
KO-Türbänder mit Kugellager-Zwischenringen,
Panik-Einsteckschloss nach DIN EN 179, Standflügel mit
Vollpanikfunktion, vorgerichtet für Profilzylinder,
Drückergarnitur aus Edelstahl, Sicherungszapfen,
Farbton RAL 7040 einschließlich Eckzarge mit
Ergänzungszarge und Schattennutausbildung, bündig
eingeklemmte Brandschutzleisten. Die Zarge muss
vollständig
hinterworfen und Fehlstellen angeputzt werden.

Die vorhandene Tür ist fachgerecht zu entsorgen.
Menge: 1,000 Stck

**01.04.0030 Stahltür T-90 einflügelig**
*** EP-Aufgliederung gefordert
Aufmaß, Lieferung und Austausch einer Stahltür
Rohbaurichtmaß (B x H) 1100 mm x 2100 mm einflügelig T
90-1-RS-FSA, mit Rauchschutz,
Fabrikat: System Schröders TSN-11, Zul.-Nr.
Z-6.20-1937,
Türblatt glatt und doppelwandig, Bodendichtung,
2-teilige KO-Türbänder mit Kugellager-Zwischenringen,
Panik-Einsteckschloss nach DIN EN 179, vorgerichtet für
Profilzylinder, Drückergarnitur aus Edelstahl,
Sicherungszapfen, Farbton RAL 7040 einschließlich
Eckzarge mit Ergänzungszarge mit bündig eingeklemmten
Brandschutzleisten. Die Zarge muss vollständig
hinterworfen und Fehlstellen angeputzt werden.

Die vorhandene Tür ist fachgerecht zu entsorgen.
Menge: 1,000 Stck

**01.04.0040 Stahltür T-90 zweiflügelig**
*** EP-Aufgliederung gefordert
Aufmaß, Lieferung und Austausch einer Stahltür
Rohbaurichtmaß (B x H) 1950 mm x 2100 mm zweiflügelig
T 90-2-RS-FSA, mit Rauchschutz,
Fabrikat: System Schröders TSN-12, Zul.-Nr.
Z-6.20-1937,
Türblatt glatt und doppelwandig, Bodendichtung,
Standflügel mit innenliegendem Schnappriegel, 2-teilige
KO-Türbänder mit Kugellager-Zwischenringen,
Panik-Einsteckschloss nach DIN EN 179, Standflügel mit
Vollpanikfunktion, vorgerichtet für Profilzylinder,
Drückergarnitur aus Edelstahl, Sicherungszapfen,
Farbton RAL 7040 einschließlich Eckzarge mit
Ergänzungszarge und Schattennutausbildung, bündig
eingeklemmte Brandschutzleisten. Die Zarge muss
vollständig
hinterworfen und Fehlstellen angeputzt werden.

Die vorhandene Tür ist fachgerecht zu entsorgen.
Menge: 1,000 Stck

**01.04.0050 Magnetkontakt**
*** Bedarfsposition mit GB
Zulage für Magnetkontakt, für die Positionen 1.4.10.
bis 1.4.40.
Menge: 1,000 Stck

**01.04.0060 Reedkontakt**
*** Bedarfsposition mit GB
Zulage für Reedkontakt, für die Positionen 1.4.10. bis
1.4.40.
Menge: 1,000 Stck

#### Abschnitt 01.05 Einstellarbeiten

**01.05.0010 Tür einflügelig neu einstellen**
*** Bezugsbeschreibung
Stahl-/Stahlglastür einflügelig,
neu einstellen, gang- und schließbar machen,
ausschließlich als Montageleistung unter Verwendung von
Kleinmaterial bis einschließlich 10,00 _ (im
Einheitspreis einzukalkulieren)
Menge: 50,000 Stck

**01.05.0020 Tür zweiflügelig neu einstellen**
*** wie Position 01.05.0010
jedoch:

Stahl-/Stahlglastür zweiflügelig.
Menge: 20,000 Stck

**01.05.0030 Türflügelung beseitigen**
Stahlglastür und Paneeltür,
Flügelung eines Türblattes beseitigen, eventuell
Umklotzen der Füllung, Bodentürschließer neu
ausrichten, ausschließlich als Montageleistung unter
Verwendung von Kleinmaterial bis einschließlich 5,00 _
(im Einheitspreis einzukalkulieren),
inklusive Aus- und Einbau Flügel, Einstell- und
Justierarbeiten.
Menge: 2,000 Stck

**01.05.0040 Deckschale neu befestigen**
Deckschale mittels Klemmspurzange neu befestigen,
Deckschalenlänge bis 3 m,
ausschließlich als Montageleistung unter Verwendung von
Kleinmaterial bis einschließlich 5,00 _ (im
Einheitspreis einzukalkulieren).
Menge: 20,000 Stck

**01.05.0050 Bodentürschließer neu einstellen**
Bodentürschließer neu einstellen, ausschließlich als
Montageleistung unter Verwendung von Kleinmaterial bis
einschließlich 5,00 _ (im Einheitspreis
einzukalkulieren) mit Neuverfugung der bodengleichen
Schwelle.
Menge: 40,000 Stck

**01.05.0060 Schließfolgeregelung BTS neu einstellen**
Schließfolgeregelung für Bodentürschließer neu
einstellen, ausschließlich als Montageleistung unter
Verwendung von Kleinmaterial bis einschließlich 5,00 _
(im Einheitspreis einzukalkulieren) mit Neuverfugung
der bodengleichen Schwelle.
Menge: 20,000 Stck

**01.05.0070 Obentürschließer neu einstellen**
Obentürschließer neu einstellen, ausschließlich als
Montageleistung unter Verwendung von Kleinmaterial bis
einschließlich 5,00 _ (im Einheitspreis
einzukalkulieren).
Menge: 30,000 Stck

**01.05.0080 Schließfolgeregelung OTS neu einstellen**
Schließfolgeregelung für Obentürschließer neu
einstellen, ausschließlich als Montageleistung unter
Verwendung von Kleinmaterial bis einschließlich 5,00 _
(im Einheitspreis einzukalkulieren).
Menge: 20,000 Stck

**01.05.0090 Bodendichtung neu einstellen**
Bodendichtung neu einstellen, Bodendichtung muss auf
ganzer Länge zum Boden hin dicht abschließen,
ausschließlich als Montageleistung unter Verwendung von
Kleinmaterial bis einschließlich 5,00 _ (im
Einheitspreis einzukalkulieren).
Menge: 30,000 Stck

**01.05.0100 Türdrücker austauschen**
Türdrücker austauschen ausschließlich als
Montageleistung unter Verwendung von Kleinmaterial bis
einschließlich 5,00 _ (im Einheitspreis
einzukalkulieren).
Die Türdrücker stellt der AG.
Menge: 20,000 Stck

**01.05.0110 Drückergarnitur neu befestigen**
Drückergarnitur neu befestigen,
ausschließlich als Montageleistung wie Bohrarbeiten,
Gewindeschneidarbeiten bis M10 sowie kleinere
Anpassarbeiten unter Verwendung von Kleinmaterial bis
einschließlich 5,00 _ (im Einheitspreis
einzukalkulieren).
Menge: 20,000 Stck

**01.05.0120 Einsteckschloss**
Einsteckschloss,
reinigen, fetten, gang- und schließbar machen,
ausschließlich als Montageleistung unter Verwendung von
Kleinmaterial bis einschließlich 5,00 _ (im
Einheitspreis einzukalkulieren).
Menge: 20,000 Stck

**01.05.0130 Standflügelverriegelung**
Standflügelverriegelung,
Schaltschloss und Treibriegelstangen,
reinigen, fetten, gang- und schließbar machen,
ausschließlich als Montageleistung unter Verwendung von
Kleinmaterial bis einschließlich 5,00 _ (im
Einheitspreis einzukalkulieren).
Menge: 10,000 Stck

**01.05.0140 Abnahmeprüfung/Inbetriebnahme**
Durchführung einer Abnahmeprüfung durch zertifizierte
Fachkräfte nach den Richtlinien des DIBt für
Feststellanlagen im Anschluss an einen betriebsfertigen
Einbau einer Feststellanlage bzw. nach dem Austausch
von Systemkomponenten,
inklusive Ausfertigung eines Prüfbuches.
Menge: 1,000 Stck

**01.05.0150 Fehlersuche an Türfeststellanlagen**
Überprüfung der einzelnen Systemkomponenten einer
Feststellanlage (Netzteil, Magnete, Raucherkennungsteil
etc.) sowie Prüfung der Kabelverbindungen und Zuleitung
auf eventuelle Fehler und Defekte.
Menge: 1,000 Stck

#### Abschnitt 01.06 Dokumentation

**01.06.0010 Wartungsprotokoll**
Erstellung eines Wartungsprotolls mit
Mängelbeschreibung
(nach Anlage 2 und 3) als Prüfdokument für die
vorhandenen Stahl- und Stahlglastüren für jeden
Wartungsdurchgang.

Das Wartungsprotokoll ist 1-fach im Papier- und 1-fach
im
EDV-Format (Excel bearbeitbar) innerhalb von vier
Wochen nach Beendigung des Wartungsdurchganges der
Auftraggeberin weiterhin verwendbar zu übergeben.

Die Tabelle soll für den Auftraggeber die
Filterfunktion zulassen. Hiernach sind gleiche Mängel
mit gleichem Begriff zu erfassen.
Menge: 1,000 p.a.

**01.06.0020 Kennzeichnung**
Herstellung, Lieferung und Anbringung einer
Türkennzeichnung
an Stahl- und Stahlglastüren mit
Industriekunststoffschildern.

Schilder rechteckig, graviert, selbstklebend
Größe: ca. 60 x 15 mm
Farbe: grau / schwarz
Schrift: Arial fett
Anzahl: 9 Zeichen
Menge: 10,000 Stck

#### Abschnitt 01.07 Rufbereitschaft/ Zuschlag für Reaktionszeit/ Stundenlohnarbeiten

**01.07.0010 Rufbereitschaft, jährlich**
Pauschale für das Vorhalten von Notrufpersonal für
folgenden Zeitraum:
° Montag bis Freitag von 17 - 0 Uhr
° Samstag, Sonn- und Feiertag von 6 - 22 Uhr

Nach Vertragsabschluss ist der AG eine Notrufnummer
mitzuteilen, welche gewährleistet, Personal des AN zu
erreichen, das in der Lage ist, Sicherungsmaßnahmen
bzw. Notreparaturen auszuführen.
Menge: 1,000 psch

**01.07.0020 Zuschlag für Reaktionszeit**
Zuschlag für Reaktionszeit von 1 Stunde in besonderen
Ausnahmefällen, wie zum Beispiel Störungsmeldungen
während Plenarsitzungen.
Menge: 5,000 Stck

*Hinweis*
Stundenlohnarbeiten auf besondere Anweisung durch die
AG zum Nachweis

**01.07.0030 Facharbeiterstunde**
Stundenverrechnungssatz für einen Facharbeiter in der
Arbeitszeit von 6.00 Uhr - 20.00 Uhr zum Nachweis
Menge: 30,000 Std

#### Abschnitt 01.08 Materiallieferungen

**01.08.0010 Materialaufwand für Nachweiskosten**
Geschätzte Materialkosten für die Störungsbeseitigung/
Instandsetzung bezogen auf die dem AN vom jeweiligen
Vorlieferanten verrechneten Preise. Der Einzelrechnung
ist unaufgefordert eine Kopie der Lieferantenrechnung
beizufügen.

Zur Preisfindung werden geschätzte Materialkosten in
Höhe von 10.000,00 _ zum Nettoeinkaufspreis
(Lieferantennachweis) angenommen.

Beispiel:

1. Zuschlag:  10% (Zuschlag aus Bietereintrag)
2. EP-Eintrag:  1,10 _ (EP als Zuschlagsfaktor = 1,00
_  Einkauf + 10 % Zuschlag)
3. GP-Eintrag:  11.000,00 _ (geschätzte Materialkosten
  10.000,00 _  x 1,10 Zuschlagsfaktor)

Zuschlag des AN (Stoffgemeinkosten + Allgemeine
Geschäftskosten + Wagnis und Gewinn) zum Nachweis:

'

....................................................''%
  (Bietereintrag)
Menge: 10000,000 EUR

USt %: 19,00
